# Unidad interior LG Conducto Inverter, modelo UB60.NR2, de 14.800 W en frío y 16.800 W en calor

- Propiedad del archivo: CONSTRUNARIO
- Formato: FIEBDC-3/2012
- Programa: Construnario Versión 1.9
- Fecha de los precios: 15/03/2013
- Divisa: EUR

**UB60 NR2** Unidad interior LG Conducto Inverter, modelo UB60.NR2, de 14.800 W en frío y 16.800 W en calor
Unidad interior LG Conducto Inverter monofasica, modelo UB60 NR2. 14,8 kW de potencia frigorífica y 16,8 kW de capacidad calorífica. Caudal de aire máximo de 3.000 m3/h. Nivel sonoro de 46/44/42 dBA medido a 1,5 m. Líneas frigoríficas de 3/8" para líquido y de 5/8" para gas. Dimensiones: 380 x 1.230 x 590 mm; Peso: 49 kg. Incluye control remoto.
