# Unidad interior para sistemas Multi Inverter y SCAC de LG Suelo-Techo, modelo CV12.NE2, de 3.3 KW en frío y 3.8 KW en calor

- Propiedad del archivo: CONSTRUNARIO
- Formato: FIEBDC-3/2012
- Programa: Construnario Versión 1.9
- Fecha de los precios: 15/03/2013
- Divisa: EUR

**CV12 NE2-R** Unidad interior para sistemas Multi Inverter y SCAC de LG Suelo-Techo, modelo CV12.NE2, de 3.3 KW en frío y 3.8 KW en calor
Unidad interior para sistemas Multi Inverter y SCAC Suelo-Techo de LG, modelo CV12 NE2, de 3,3 kW de potencia frigorífica y 3,8 kW de capacidad calorífica. Caudal de aire máximo, 552 m3/h y nivel sonoro de 40/36/31 dBA medido a 1m. Líneas frigoríficas de 1/4" para líquido 3/8" para gas. Dimensiones 490 x 900 x 200 mm y peso 13.7 kg. Incluye control remoto inalámbrico.
