# Unidad interior para sistemas Multi Inverter y SCAC de LG Suelo-Techo, modelo CV18.NJ2, de 4.8 KW en frío y 5 KW en calor

- Propiedad del archivo: CONSTRUNARIO
- Formato: FIEBDC-3/2012
- Programa: Construnario Versión 1.9
- Fecha de los precios: 15/03/2013
- Divisa: EUR

**CV18 NJ2-R** Unidad interior para sistemas Multi Inverter y SCAC de LG Suelo-Techo, modelo CV18.NJ2, de 4.8 KW en frío y 5 KW en calor
Unidad interior para sistemas Multi Inverter y SCAC Suelo-Techo de LG, modelo CV18 NJ2, de 4.8 kW de potencia frigorífica y 5 kW de capacidad calorífica. Caudal de aire máximo, 744 m3/h y nivel sonoro de 42/40/39 dBA medido a 1 m. Líneas frigoríficas de 1/4" para líquido 1/2" para gas. Dimensiones 650 x 950 x 225 mm y peso 22 kg. Incluye control remoto inalámbrico.
