# Unidad interior para sistemas Multi Inverter y SCAC de LG Suelo-Techo, modelo CV24.NJ2, de 7 KW en frío y 7.6 KW en calor

- Propiedad del archivo: CONSTRUNARIO
- Formato: FIEBDC-3/2012
- Programa: Construnario Versión 1.9
- Fecha de los precios: 15/03/2013
- Divisa: EUR

**CV24 NJ2-R** Unidad interior para sistemas Multi Inverter y SCAC de LG Suelo-Techo, modelo CV24.NJ2, de 7 KW en frío y 7.6 KW en calor
Unidad interior para sistemas Multi Inverter y SCAC Suelo-Techo de LG, modelo CV24 NJ2, de 7 kW de potencia frigorífica y 7,6 kW de capacidad calorífica. Caudal de aire máximo, 834 m3/h y nivel sonoro de 44/43/41 dBA medido a 1 m. Líneas frigoríficas de 1/4" para líquido 1/2" para gas. Dimensiones 650 x 950 x 220 mm y peso 23 kg. Incluye control remoto inalámbrico.
