# Unidad interior LG Suelo-Techo Inverter, modelo UV30.NJ2, de 7.600 W en frío y 8.200 W en calor

- Propiedad del archivo: CONSTRUNARIO
- Formato: FIEBDC-3/2012
- Programa: Construnario Versión 1.9
- Fecha de los precios: 15/03/2013
- Divisa: EUR

**UV30 NJ2** Unidad interior LG Suelo-Techo Inverter, modelo UV30.NJ2, de 7.600 W en frío y 8.200 W en calor
Unidad interior LG Suelo-Techo Inverter monofasica, modelo UV30 NJ2. 7,6 kW de potencia frigorífica y 8,2 kW de capacidad calorífica. Caudal de aire máximo de 834 m3/h. Nivel sonoro de 45/42/39 dBA medido a 1 m. Líneas frigoríficas de 3/8" para líquido y de 5/8" para gas. Dimensiones: 650 x 9500 x 220 mm. Peso: 23 kg. Incluye control remoto inalambrico.
