# Unidad interior LG Techo H-Inverter, modelo UV36H.NL1, de 10.000 W en frío y 10.500 W en calor

- Propiedad del archivo: CONSTRUNARIO
- Formato: FIEBDC-3/2012
- Programa: Construnario Versión 1.9
- Fecha de los precios: 15/03/2013
- Divisa: EUR

**UV36H NL1** Unidad interior LG Techo H-Inverter, modelo UV36H.NL1, de 10.000 W en frío y 10.500 W en calor
Unidad interior LG Techo H-Inverter monofasica, modelo UV36H NL1. 10 kW de potencia frigorífica y 10,5 kW de capacidad calorífica. Caudal de aire máximo de 1.740 m3/h. Nivel sonoro de 46/44/43 dBA medido a 1 m. Líneas frigoríficas de 3/8" para líquido y de 5/8" para gas. Dimensiones: 220 x 1.750 x 650 mm. Peso: 45 kg. Incluye control remoto inalambrico.
