# Unidad interior LG Techo Inverter, modelo UV36.NK2, de 9.500 W en frío y 10.500 W en calor

- Propiedad del archivo: CONSTRUNARIO
- Formato: FIEBDC-3/2012
- Programa: Construnario Versión 1.9
- Fecha de los precios: 15/03/2013
- Divisa: EUR

**UV36 NK2** Unidad interior LG Techo Inverter, modelo UV36.NK2, de 9.500 W en frío y 10.500 W en calor
Unidad interior LG Techo Inverter monofasica, modelo UV36 NK2. 9,5 kW de potencia frigorífica y 10,5 kW de capacidad calorífica. Caudal de aire máximo de 1.284 m3/h. Nivel sonoro de 45/44/41 dBA medido a 1,5 m. Líneas frigoríficas de 3/8" para líquido y de 5/8" para gas. Dimensiones: 220 x 1.350 x 650 mm. Peso: 34.1 kg. Incluye control remoto inalambrico.
