# Unidad interior LG Techo Inverter, modelo UV42.NL2, de 12.500 W en frío y 13.600 W en calor

- Propiedad del archivo: CONSTRUNARIO
- Formato: FIEBDC-3/2012
- Programa: Construnario Versión 1.9
- Fecha de los precios: 15/03/2013
- Divisa: EUR

**UV42 NL2** Unidad interior LG Techo Inverter, modelo UV42.NL2, de 12.500 W en frío y 13.600 W en calor
Unidad interior LG Techo Inverter monofasica, modelo UV42 NL2. 12,5 kW de potencia frigorífica y 13,6 kW de capacidad calorífica. Caudal de aire máximo de 1.716 m3/h. Nivel sonoro de 46/44/43 dBA medido a 1.5 m. Líneas frigoríficas de 3/8" para líquido y de 5/8" para gas. Dimensiones: 220 x 1.750 x 650 mm. Peso: 42.5 kg. Incluye control remoto inalambrico.
