# Unidad interior para sistemas Multi Inverter y SCAC de LG Consola, modelo CQ12.NA0, de 3.5 KW en frío y 4 KW en calor

- Propiedad del archivo: CONSTRUNARIO
- Formato: FIEBDC-3/2012
- Programa: Construnario Versión 1.9
- Fecha de los precios: 15/03/2013
- Divisa: EUR

**CQ12 NA0-R** Unidad interior para sistemas Multi Inverter y SCAC de LG Consola, modelo CQ12.NA0, de 3.5 KW en frío y 4 KW en calor
Unidad interior para sistemas Multi Inverter y SCAC Consola de LG, modelo CQ12 NA0, de 3,5 kW de potencia frigorífica y 4 kW de capacidad calorífica. Caudal de aire máximo, 480 m3/h y nivel sonoro de 39/32/27 dBA medido a 1m. Líneas frigoríficas de 1/4" para líquido 3/8" para gas. Dimensiones 600 x 700 x 210 mm y peso 14 kg. Incluye control remoto inalámbrico.
