# Unidad interior para sistemas Multi Inverter y SCAC de LG Consola, modelo CQ12.NA0, de 4.6 KW en frío y 4.8 KW en calor

- Propiedad del archivo: CONSTRUNARIO
- Formato: FIEBDC-3/2012
- Programa: Construnario Versión 1.9
- Fecha de los precios: 15/03/2013
- Divisa: EUR

**CQ18 NA0-R** Unidad interior para sistemas Multi Inverter y SCAC de LG Consola, modelo CQ12.NA0, de 4.6 KW en frío y 4.8 KW en calor
Unidad interior para sistemas Multi Inverter y SCAC Consola de LG, modelo CQ18 NA0, de 4.6 kW de potencia frigorífica y 4,8 kW de capacidad calorífica. Caudal de aire máximo, 630 m3/h y nivel sonoro de 44/39/35 dBA medido a 1m. Líneas frigoríficas de 1/4" para líquido 1/2" para gas. Dimensiones 600 x 700 x 210 mm y peso 14 kg. Incluye control remoto inalámbrico.
