# Unidad interior de LG Conducto de baja silueta, modelo CB12L N22, de 3.4 kW de potencia frigorífica y 4.0 kW de capacidad calorífica

- Propiedad del archivo: CONSTRUNARIO
- Formato: FIEBDC-3/2012
- Programa: Construnario Versión 1.9
- Fecha de los precios: 18/03/2013
- Divisa: EUR

**CB12L.N22** Unidad interior de LG Conducto de baja silueta, modelo CB12L N22, de 3.4 kW de potencia frigorífica y 4.0 kW de capacidad calorífica
Unidad interior de LG Conducto de baja silueta, modelo CB12L N22, de 3.4 kW de potencia frigorífica y 4 kW de capacidad calorífica. Caudal de aire máximo, 600 m3/h y nivel sonoro de 31/28/27 dBA medido a 1,5 m. Líneas frigoríficas de 1/4" para líquido 3/8" para gas. Dimensiones 190 X 700 X 700 mm y peso 23 kg. Incluye control remoto.
