# Unidad interior de LG Conducto de baja silueta, modelo CB24L N32, de 7.1 kW de potencia frigorífica y 8 kW de capacidad calorífica

- Propiedad del archivo: CONSTRUNARIO
- Formato: FIEBDC-3/2012
- Programa: Construnario Versión 1.9
- Fecha de los precios: 18/03/2013
- Divisa: EUR

**CB24L.N32** Unidad interior de LG Conducto de baja silueta, modelo CB24L N32, de 7.1 kW de potencia frigorífica y 8 kW de capacidad calorífica
Unidad interior de LG Conducto de baja silueta, modelo CB24L N32, de 7.1 kW de potencia frigorífica y 8 kW de capacidad calorífica. Caudal de aire máximo, 1.200 m3/h y nivel sonoro de 39/35/32 dBA medido a 1,5 m. Líneas frigoríficas de 3/8" para líquido 5/8" para gas. Dimensiones 190 X 1.10 X 700 mm y peso 31 kg. Incluye control remoto.
