# Unidad interior LG Suelo Vertical Inverter, modelo UP48.NT2, de 13.4 KW en frío y 15.5 KW en calor

- Propiedad del archivo: CONSTRUNARIO
- Formato: FIEBDC-3/2012
- Programa: Construnario Versión 1.9
- Fecha de los precios: 15/03/2013
- Divisa: EUR

**UP48.NT2** Unidad interior LG Suelo Vertical Inverter, modelo UP48.NT2, de 13.4 KW en frío y 15.5 KW en calor
Unidad interior LG Suelo Vertical Inverter monofasica, modelo UP48.NT2 13,4 kW de potencia frigorífica y 15.5 kW de capacidad calorífica. Caudal de aire máximo de 1.860 m3/h. Nivel sonoro de 52/49/45 dBA medido a 1,5 m. Líneas frigoríficas de 3/8" para líquido y de 5/8" para gas. Dimensiones: 1.840 x 590 x 460 mm; Peso: 50 kg. Incluye control remoto.
