# Conjunto LG Cassette H-Inverter monofásico, modelo UT12H, de 3.500 W en frío y 4.200 W en calor, A++/A+

- Propiedad del archivo: CONSTRUNARIO
- Formato: FIEBDC-3/2012
- Programa: Construnario Versión 1.9
- Fecha de los precios: 16/06/2014
- Divisa: EUR

**UT12H** Conjunto LG Cassette H-Inverter monofásico, modelo UT12H, de 3.500 W en frío y 4.200 W en calor, A++/A+.
Conjunto de LG, modelo UT12H, tipo cassette 4 vías bomba de calor High inverter monofásico. Ud. Interior: UT12H.NP1. Ud. Exterior: UU12WH.UE1. EER/COP: 3.54/4.04 SEER/SCOP: 6,11/4,11 (A++/A+). Con refrigerante R-410A, de 3,5 kW de potencia frigorífica nominal y 4,2 kW de potencia calorífica nominal. Consumo nominal en frío, 990 W, y en calor 1.040 W. Caudal de aire máximo unidad interior, 780 m3/h. Caudal de aire máximo unidad exterior, 3.000 m3/h. Dimensiones unidad interior, sin panel: 204x840x840 mm, panel: 25x950x950 mm; unidad exterior, 655x870x320 mm. Peso, 21 kg unidad interior + 5 kg panel y 46 Kg unidad exterior. Nivel sonoro ud. interior de 35/33/31 dBA a 1,5 m y ud. exterior 48/48 dBA a 1 m. Protección oro anticorrosión en la unidad exterior. Control por dos sensores, cambio y arranque automático. Líneas frigoríficas de 1/4" para líquido y 3/8" para gas. Distancias de interconexión de 30 m de longitud total y 20 m de desnivel. Incluye control remoto por cable.
