# Conjunto LG Cassette H-Inverter monofásico, modelo UT36H, de 10.000 W en frío y 11.200 W en calor, A+/A+

- Propiedad del archivo: CONSTRUNARIO
- Formato: FIEBDC-3/2012
- Programa: Construnario Versión 1.9
- Fecha de los precios: 16/06/2014
- Divisa: EUR

**UT36H** Conjunto LG Cassette H-Inverter monofásico, modelo UT36H, de 10.000 W en frío y 11.200 W en calor, A+/A+.
Conjunto de LG, modelo UT36H, tipo cassette 4 vías bomba de calor High inverter monofásico. Ud. Interior: UT36H.NM1. Ud. Exterior: UU36WH.U31. EER/COP: 3.85/4.46 SEER/SCOP: 5,61/4,11 (A+/A+). Con refrigerante R-410A, de 10,0 kW de potencia frigorífica nominal y 11,2 kW de potencia calorífica nominal. Consumo nominal en frío, 2.600 W, y en calor 2.510 W. Caudal de aire máximo unidad interior, 1.920 m3/h. Caudal de aire máximo unidad exterior, 3.300x2 m3/h. Dimensiones unidad interior, sin panel: 288x840x840 mm, panel: 25x950x950 mm; unidad exterior, 1.380x950x330 mm. Peso, 28 kg unidad interior + 5 kg panel y 103 Kg unidad exterior. Nivel sonoro ud. interior de 47/45/42 dBA a 1,5 m y ud. exterior 51/53 dBA a 1 m. Protección oro anticorrosión en la unidad exterior. Control por dos sensores, cambio y arranque automático. Líneas frigoríficas de 3/8" para líquido y 5/8" para gas. Distancias de interconexión de 75 m de longitud total y 30 m de desnivel. Incluye control remoto por cable.
