# Conjunto LG Cassette Inverter monofásico, modelo CT12, de 3.400 W en frío y 4.040 W en calor, A+/A

- Propiedad del archivo: CONSTRUNARIO
- Formato: FIEBDC-3/2012
- Programa: Construnario Versión 1.9
- Fecha de los precios: 16/06/2014
- Divisa: EUR

**CT12** Conjunto LG Cassette Inverter monofásico, modelo CT12, de 3.400 W en frío y 4.040 W en calor, A+/A.
Conjunto de LG, modelo CT12, tipo cassette 4 vías bomba de calor inverter monofásico. Ud. Interior: CT12.NR2. Ud. Exterior: UU12W.ULD. EER/COP: 3.21/3.64 SEER/SCOP: 5,61/3,91 (A+/A). Con refrigerante R-410A, de 3,4 kW de potencia frigorífica nominal y 4,0 kW de potencia calorífica nominal. Consumo nominal en frío, 1.060 W, y en calor 1.100 W. Caudal de aire máximo unidad interior, 570 m3/h. Caudal de aire máximo unidad exterior, 3.000 m3/h. Dimensiones unidad interior, sin panel: 214x570x570 mm, panel: 22x700x700 mm; unidad exterior, 540x770x245 mm. Peso, 14 kg unidad interior + 3 kg panel y 32 Kg unidad exterior. Nivel sonoro ud. interior de 38/35/32 dBA a 1,5 m y ud. exterior 47/48 dBA a 1 m. Protección oro anticorrosión en la unidad exterior. Control por dos sensores, cambio y arranque automático. Líneas frigoríficas de 1/4" para líquido y 3/8" para gas. Distancias de interconexión de 15 m de longitud total y 10 m de desnivel. Incluye control remoto por cable.
