# Conjunto LG Cassette Inverter monofásico, modelo CT18, de 4.700 W en frío y 5.500 W en calor, B/A

- Propiedad del archivo: CONSTRUNARIO
- Formato: FIEBDC-3/2012
- Programa: Construnario Versión 1.9
- Fecha de los precios: 16/06/2014
- Divisa: EUR

**CT18** Conjunto LG Cassette Inverter monofásico, modelo CT18, de 4.700 W en frío y 5.500 W en calor, B/A.
Conjunto de LG, modelo CT18, tipo cassette 4 vías bomba de calor inverter monofásico. Ud. Interior: CT18.NQ2. Ud. Exterior: UU18W.UE2. EER/COP: 3.22/3.62 SEER/SCOP: 4,81/3,81 (B/A). Con refrigerante R-410A, de 4,7 kW de potencia frigorífica nominal y 5,5 kW de potencia calorífica nominal. Consumo nominal en frío, 1.460 W, y en calor 1.520 W. Caudal de aire máximo unidad interior, 780 m3/h. Caudal de aire máximo unidad exterior, 3.000 m3/h. Dimensiones unidad interior, sin panel: 256x570x570 mm, panel: 22x700x700 mm; unidad exterior, 655x870x320 mm. Peso, 15.5 kg unidad interior + 3 kg panel y 46 Kg unidad exterior. Nivel sonoro ud. interior de 41/39/36 dBA a 1,5 m y ud. exterior 48/51 dBA a 1 m. Protección oro anticorrosión en la unidad exterior. Control por dos sensores, cambio y arranque automático. Líneas frigoríficas de 1/4" para líquido y 1/2" para gas. Distancias de interconexión de 40 m de longitud total y 30 m de desnivel. Incluye control remoto por cable.
