# Conjunto LG Cassette Inverter monofásico, modelo UT30, de 8.000 W en frío y 9.000 W en calor, A++/A

- Propiedad del archivo: CONSTRUNARIO
- Formato: FIEBDC-3/2012
- Programa: Construnario Versión 1.9
- Fecha de los precios: 16/06/2014
- Divisa: EUR

**UT30** Conjunto LG Cassette Inverter monofásico, modelo UT30, de 8.000 W en frío y 9.000 W en calor, A++/A.
Conjunto de LG, modelo UT30, tipo cassette 4 vías bomba de calor inverter monofásico. Ud. Interior: UT30.NP2. Ud. Exterior: UU30W.U42. EER/COP: 3.21/3.31 SEER/SCOP: 6,11/3,81(A++/A). Con refrigerante R-410A, de 8,0 kW de potencia frigorífica nominal y 9,0 kW de potencia calorífica nominal. Consumo nominal en frío, 2.490 W, y en calor 2.720 W. Caudal de aire máximo unidad interior, 1.140 m3/h. Caudal de aire máximo unidad exterior, 3.480 m3/h. Dimensiones unidad interior, sin panel: 204x840x840 mm, panel: 25x950x950 mm; unidad exterior, 834x950x330 mm. Peso, 20.5 kg unidad interior + 5 kg panel y 60 Kg unidad exterior. Nivel sonoro ud. interior de 40/37/35 dBA a 1,5 m y ud. exterior 48/52 dBA a 1 m. Protección oro anticorrosión en la unidad exterior. Control por dos sensores, cambio y arranque automático. Líneas frigoríficas de 3/8" para líquido y 5/8" para gas. Distancias de interconexión de 50 m de longitud total y 30 m de desnivel. Incluye control remoto por cable.
