# Conjunto LG Cassette Inverter Trifásico, modelo UT43, de 12.500 W en frío y 14.000 W en calor, A/A

- Propiedad del archivo: CONSTRUNARIO
- Formato: FIEBDC-3/2012
- Programa: Construnario Versión 1.9
- Fecha de los precios: 17/06/2014
- Divisa: EUR

**UT43** Conjunto LG Cassette Inverter Trifásico, modelo UT43, de 12.500 W en frío y 14.000 W en calor, A/A
Conjunto de LG, modelo UT43, tipo cassette 4 vías bomba de calor inverter trifásico. Ud. Interior: UT42.NM2. Ud. Exterior: UU43W.U32. EER/COP: 3.21/3.61 (A/A). Con refrigerante R-410A, de 12,5 kW de potencia frigorífica nominal y 14,0 kW de potencia calorífica nominal. Consumo nominal en frío, 3.890 W, y en calor 3.880 W. Caudal de aire máximo unidad interior, 1.800 m3/h. Caudal de aire máximo unidad exterior, 3.300X2 m3/h. Dimensiones unidad interior, sin panel: 288x840x840 mm, panel: 25x950x950 mm; unidad exterior, 1.380x950x330 mm. Peso, 24.6 kg unidad interior + 5 kg panel y 92 Kg unidad exterior. Nivel sonoro ud. interior de 46/44/43 dBA a 1,5 m y ud. exterior 52/54 dBA a 1 m. Protección oro anticorrosión en la unidad exterior. Control por dos sensores, cambio y arranque automático. Líneas frigoríficas de 3/8" para líquido y 5/8" para gas. Distancias de interconexión de 75 m de longitud total y 30 m de desnivel. Incluye control remoto por cable.
