# Conjunto LG Conducto H-Inverter monofásico, modelo UB18H, de 5.000 W en frío y 6.000 W en calor, A/A+

- Propiedad del archivo: CONSTRUNARIO
- Formato: FIEBDC-3/2012
- Programa: Construnario Versión 1.9
- Fecha de los precios: 17/06/2014
- Divisa: EUR

**UB18H** Conjunto LG Conducto H-Inverter monofásico, modelo UB18H, de 5.000 W en frío y 6.000 W en calor, A/A+
Conjunto de LG, modelo UB18H, tipo conducto bomba de calor High inverter monofásico. Ud. Interior: UB18H.NG1. Ud. Exterior: UU18WH.UE1. EER/COP: 3.70/4.03 SEER/SCOP: 5,31/4,11 (A/A+). Con refrigerante R-410A, de 5,0 kW de potencia frigorífica nominal y 6,0 kW de potencia calorífica nominal. Consumo nominal en frío, 1.350 W, y en calor 1.490 W. Caudal de aire máximo unidad interior, 1.020 m3/h. Caudal de aire máximo unidad exterior, 3.480 m3/h. Dimensiones unidad interior: 298x1.182x450 mm; unidad exterior, 808x870x320 mm. Peso, 34 kg unidad interior y 58 Kg unidad exterior. Nivel sonoro ud. interior de 30/28/27 dBA a 1,5 m y ud. exterior 47/50 dBA a 1 m. Protección oro anticorrosión en la unidad exterior. Control por dos sensores, cambio y arranque automático. Líneas frigoríficas de 1/4" para líquido y 1/2" para gas. Distancias de interconexión de 50 m de longitud total y 30 m de desnivel. Incluye control remoto por cable.
