# Conjunto LG Conducto H-Inverter monofásico, modelo UB24H, de 7.100 W en frío y 8.000 W en calor, A+/A+

- Propiedad del archivo: CONSTRUNARIO
- Formato: FIEBDC-3/2012
- Programa: Construnario Versión 1.9
- Fecha de los precios: 17/06/2014
- Divisa: EUR

**UB24H** Conjunto LG Conducto H-Inverter monofásico, modelo UB24H, de 7.100 W en frío y 8.000 W en calor, A+/A+
Conjunto de LG, modelo UB24H, tipo conducto bomba de calor High inverter monofásico. Ud. Interior: UB24H.NG1. Ud. Exterior: UU24WH.U41. EER/COP: 3.40/4.02 SEER/SCOP: 5,61/4,01(A+/A+). Con refrigerante R-410A, de 7,1 kW de potencia frigorífica nominal y 8,0 kW de potencia calorífica nominal. Consumo nominal en frío, 2.090 W, y en calor 1.990 W. Caudal de aire máximo unidad interior, 1.500 m3/h. Caudal de aire máximo unidad exterior, 3.480 m3/h. Dimensiones unidad interior: 298x1.182x450 mm; unidad exterior, 834x950x330 mm. Peso, 35 kg unidad interior y 63 Kg unidad exterior. Nivel sonoro ud. interior de 37/33/29 dBA a 1,5 m y ud. exterior 47/50 dBA a 1 m. Protección oro anticorrosión en la unidad exterior. Control por dos sensores, cambio y arranque automático. Líneas frigoríficas de 3/8" para líquido y 5/8" para gas. Distancias de interconexión de 50 m de longitud total y 30 m de desnivel. Incluye control remoto por cable.
