# Conjunto LG Conducto H-Inverter monofásico, modelo UB36H, de 10.000 W en frío y 11.200 W en calor, A/A+

- Propiedad del archivo: CONSTRUNARIO
- Formato: FIEBDC-3/2012
- Programa: Construnario Versión 1.9
- Fecha de los precios: 17/06/2014
- Divisa: EUR

**UB36H** Conjunto LG Conducto H-Inverter monofásico, modelo UB36H, de 10.000 W en frío y 11.200 W en calor, A/A+
Conjunto de LG, modelo UB36H, tipo conducto bomba de calor High inverter monofásico. Ud. Interior: UB36H.NR1. Ud. Exterior: UU36WH.U31. EER/COP: 3.72/4.46 SEER/SCOP: 5,31/4,01(A/A+). Con refrigerante R-410A, de 10,0 kW de potencia frigorífica nominal y 11,2 kW de potencia calorífica nominal. Consumo nominal en frío, 2.690 W, y en calor 2.510 W. Caudal de aire máximo unidad interior, 2.040 m3/h. Caudal de aire máximo unidad exterior, 3.300X2 m3/h. Dimensiones unidad interior: 380x1.230x590 mm; unidad exterior, 1.380x950x330 mm. Peso, 53 kg unidad interior y 103 Kg unidad exterior. Nivel sonoro ud. interior de 38/37/36 dBA a 1,5 m y ud. exterior 51/53 dBA a 1 m. Protección oro anticorrosión en la unidad exterior. Control por dos sensores, cambio y arranque automático. Líneas frigoríficas de 3/8" para líquido y 5/8" para gas. Distancias de interconexión de 75 m de longitud total y 30 m de desnivel. Incluye control remoto por cable.
