# Conjunto LG Conducto Inverter monofásico, modelo CB18, de 5.000 W en frío y 6.000 W en calor, B/A

- Propiedad del archivo: CONSTRUNARIO
- Formato: FIEBDC-3/2012
- Programa: Construnario Versión 1.9
- Fecha de los precios: 17/06/2014
- Divisa: EUR

**CB18** Conjunto LG Conducto Inverter monofásico, modelo CB18, de 5.000 W en frío y 6.000 W en calor, B/A
Conjunto de LG, modelo CB18, tipo conducto bomba de calor inverter monofásico. Ud. Interior: CB18.NH2. Ud. Exterior: UU18W.UE2. EER/COP: 3.21/3.61 SEER/SCOP: 4,61/3,81 (B/A). Con refrigerante R-410A, de 5,0 kW de potencia frigorífica nominal y 6,0 kW de potencia calorífica nominal. Consumo nominal en frío, 1.540 W, y en calor 1.660 W. Caudal de aire máximo unidad interior, 990 m3/h. Caudal de aire máximo unidad exterior, 3.000 m3/h. Dimensiones unidad interior: 260x882x450 mm; unidad exterior, 655x870x320 mm. Peso, 26 kg unidad interior y 46 Kg unidad exterior. Nivel sonoro ud. interior de 36/34/32 dBA a 1,5 m y ud. exterior 48/51 dBA a 1 m. Protección oro anticorrosión en la unidad exterior. Control por dos sensores, cambio y arranque automático. Líneas frigoríficas de 1/4" para líquido y 1/2" para gas. Distancias de interconexión de 40 m de longitud total y 30 m de desnivel. Incluye control remoto por cable.
