# Conjunto LG Conducto Inverter monofásico, modelo UB30, de 8.000 W en frío y 9.000 W en calor, A+/A

- Propiedad del archivo: CONSTRUNARIO
- Formato: FIEBDC-3/2012
- Programa: Construnario Versión 1.9
- Fecha de los precios: 17/06/2014
- Divisa: EUR

**UB30** Conjunto LG Conducto Inverter monofásico, modelo UB30, de 8.000 W en frío y 9.000 W en calor, A+/A
Conjunto de LG, modelo UB30, tipo conducto bomba de calor inverter monofásico. Ud. Interior: UB30.NG2. Ud. Exterior: UU30W.U42. EER/COP: 3.51/3.61 SEER/SCOP: 5,61/3,81 (A+/A). Con refrigerante R-410A, de 8,0 kW de potencia frigorífica nominal y 9,0 kW de potencia calorífica nominal. Consumo nominal en frío, 2.280 W, y en calor 2.490 W. Caudal de aire máximo unidad interior, 1.590 m3/h. Caudal de aire máximo unidad exterior, 3.480 m3/h. Dimensiones unidad interior: 298x1.182x450 mm; unidad exterior, 834x950x330 mm. Peso, 33 kg unidad interior y 60 Kg unidad exterior. Nivel sonoro ud. interior de 36/35/33 dBA a 1,5 m y ud. exterior 48/52 dBA a 1 m. Protección oro anticorrosión en la unidad exterior. Control por dos sensores, cambio y arranque automático. Líneas frigoríficas de 3/8" para líquido y 5/8" para gas. Distancias de interconexión de 50 m de longitud total y 30 m de desnivel. Incluye control remoto por cable.
