# Conjunto LG Conducto Inverter trifásico, modelo UB37, de 10.000 W en frío y 11.200 W en calor, B/A

- Propiedad del archivo: CONSTRUNARIO
- Formato: FIEBDC-3/2012
- Programa: Construnario Versión 1.9
- Fecha de los precios: 17/06/2014
- Divisa: EUR

**UB37** Conjunto LG Conducto Inverter trifásico, modelo UB37, de 10.000 W en frío y 11.200 W en calor, B/A
Conjunto de LG, modelo UB37, tipo conducto bomba de calor inverter trifásico. Ud. Interior: UB36.NG2. Ud. Exterior: UU37W.UO2. EER/COP: 3.27/3.50 SEER/SCOP: 4,71/3,81(B/A). Con refrigerante R-410A, de 10,0 kW de potencia frigorífica nominal y 11,2 kW de potencia calorífica nominal. Consumo nominal en frío, 3.060 W, y en calor 3.200 W. Caudal de aire máximo unidad interior, 1.920 m3/h. Caudal de aire máximo unidad exterior, 2.700X2 m3/h. Dimensiones unidad interior: 298x1.182x450 mm; unidad exterior, 1.170x950x330 mm. Peso, 38 kg unidad interior y 85 Kg unidad exterior. Nivel sonoro ud. interior de 42/39/36 dBA a 1,5 m y ud. exterior 53/54 dBA a 1 m. Protección oro anticorrosión en la unidad exterior. Control por dos sensores, cambio y arranque automático. Líneas frigoríficas de 3/8" para líquido y 5/8" para gas. Distancias de interconexión de 50 m de longitud total y 30 m de desnivel. Incluye control remoto por cable.
