# Conjunto LG Conducto Inverter trifásico, modelo UB43, de 12.500 W en frío y 14.000 W en calor, A/A

- Propiedad del archivo: CONSTRUNARIO
- Formato: FIEBDC-3/2012
- Programa: Construnario Versión 1.9
- Fecha de los precios: 17/06/2014
- Divisa: EUR

**UB43** Conjunto LG Conducto Inverter trifásico, modelo UB43, de 12.500 W en frío y 14.000 W en calor, A/A
Conjunto de LG, modelo UB43, tipo conducto bomba de calor inverter trifásico. Ud. Interior: UB42.NR2. Ud. Exterior: UU43W.U32. EER/COP: 3.21/4.01 (A/A). Con refrigerante R-410A, de 12,5 kW de potencia frigorífica nominal y 14,0 kW de potencia calorífica nominal. Consumo nominal en frío, 3.890 W, y en calor 3.490 W. Caudal de aire máximo unidad interior, 2.280 m3/h. Caudal de aire máximo unidad exterior, 3.300X2 m3/h. Dimensiones unidad interior: 380x1.230x590 mm; unidad exterior, 1.380x950x330 mm. Peso, 52 kg unidad interior y 96 Kg unidad exterior. Nivel sonoro ud. interior de 42/40/38 dBA a 1,5 m y ud. exterior 52/54 dBA a 1 m. Protección oro anticorrosión en la unidad exterior. Control por dos sensores, cambio y arranque automático. Líneas frigoríficas de 3/8" para líquido y 5/8" para gas. Distancias de interconexión de 75 m de longitud total y 30 m de desnivel. Incluye control remoto por cable.
