# Conjunto LG Conducto Inverter trifásico, modelo UB61, de 14.800 W en frío y 16.800 W en calor, C/A

- Propiedad del archivo: CONSTRUNARIO
- Formato: FIEBDC-3/2012
- Programa: Construnario Versión 1.9
- Fecha de los precios: 17/06/2014
- Divisa: EUR

**UB61** Conjunto LG Conducto Inverter trifásico, modelo UB61, de 14.800 W en frío y 16.800 W en calor, C/A
Conjunto de LG, modelo UB61, tipo conducto bomba de calor inverter trifásico. Ud. Interior: UB60.NR2. Ud. Exterior: UU61W.U32. EER/COP: 2.91/3.71 (C/A). Con refrigerante R-410A, de 14,8 kW de potencia frigorífica nominal y 16,8 kW de potencia calorífica nominal. Consumo nominal en frío, 5.090 W, y en calor 4.530 W. Caudal de aire máximo unidad interior, 3.000 m3/h. Caudal de aire máximo unidad exterior, 3.300X2 m3/h. Dimensiones unidad interior: 380x1.230x590 mm; unidad exterior, 1.380x950x330 mm. Peso, 49 kg unidad interior y 96 Kg unidad exterior. Nivel sonoro ud. interior de 46/44/42 dBA a 1,5 m y ud. exterior 52/54 dBA a 1 m. Protección oro anticorrosión en la unidad exterior. Control por dos sensores, cambio y arranque automático. Líneas frigoríficas de 3/8" para líquido y 5/8" para gas. Distancias de interconexión de 75 m de longitud total y 30 m de desnivel. Incluye control remoto por cable.
