# Conjunto LG Techo H-Inverter monofásico, modelo Uv12H, de 3.500 W en frío y 4.000 W en calor, A/A+

- Propiedad del archivo: CONSTRUNARIO
- Formato: FIEBDC-3/2012
- Programa: Construnario Versión 1.9
- Fecha de los precios: 17/06/2014
- Divisa: EUR

**UV12H** Conjunto LG Techo H-Inverter monofásico, modelo Uv12H, de 3.500 W en frío y 4.000 W en calor, A/A+
Conjunto de LG, modelo UV12H, tipo techo bomba de calor High inverter monofásico. Ud. Interior: UV12H.NJ1. Ud. Exterior: UU12WH.UE1. EER/COP: 3.40/3.81 SEER/SCOP: 5.31/4.01 (A/A+). Con refrigerante R-410A, de 3,5 kW de potencia frigorífica nominal y 4,0 kW de potencia calorífica nominal. Consumo nominal en frío, 1.030 W, y en calor 1.050 W. Caudal de aire máximo unidad interior, 744 m3/h. Caudal de aire máximo unidad exterior, 3.000 m3/h. Dimensiones unidad interior: 220x950x650 mm; unidad exterior, 655x870x320 mm. Peso, 24.6 kg unidad interior y 46 Kg unidad exterior. Nivel sonoro ud. interior de 42/40/39 dBA a 1.5 m y ud. exterior 48/48 dBA a 1 m. Protección oro anticorrosión en la unidad exterior. Control por dos sensores, cambio y arranque automático. Líneas frigoríficas de 1/4" para líquido y 3/8" para gas. Distancias de interconexión de 30 m de longitud total y 20 m de desnivel. Incluye control remoto inalambrico.
