# Conjunto LG Techo H-Inverter monofásico, modelo Uv18H, de 5.000 W en frío y 5.400 W en calor, A/A

- Propiedad del archivo: CONSTRUNARIO
- Formato: FIEBDC-3/2012
- Programa: Construnario Versión 1.9
- Fecha de los precios: 17/06/2014
- Divisa: EUR

**UV18H** Conjunto LG Techo H-Inverter monofásico, modelo Uv18H, de 5.000 W en frío y 5.400 W en calor, A/A
Conjunto de LG, modelo UV18H, tipo techo bomba de calor High inverter monofásico. Ud. Interior: UV18H.NJ1. Ud. Exterior: UU18WH.UE1. EER/COP: 3.81/3.61 SEER/SCOP: 5.21/3.81 (A/A). Con refrigerante R-410A, de 5,0 kW de potencia frigorífica nominal y 5,4 kW de potencia calorífica nominal. Consumo nominal en frío, 1.310 W, y en calor 1.490 W. Caudal de aire máximo unidad interior, 834 m3/h. Caudal de aire máximo unidad exterior, 3.480 m3/h. Dimensiones unidad interior: 220x950x650 mm; unidad exterior, 808x870x320 mm. Peso, 24.6 kg unidad interior y 58 Kg unidad exterior. Nivel sonoro ud. interior de 45/43/41 dBA a 1.5 m y ud. exterior 47/50 dBA a 1 m. Protección oro anticorrosión en la unidad exterior. Control por dos sensores, cambio y arranque automático. Líneas frigoríficas de 1/4" para líquido y 1/2" para gas. Distancias de interconexión de 50 m de longitud total y 30 m de desnivel. Incluye control remoto inalambrico.
