# Conjunto LG Techo H-Inverter monofásico, modelo UV24H, de 7.000 W en frío y 7.700 W en calor, A/A+

- Propiedad del archivo: CONSTRUNARIO
- Formato: FIEBDC-3/2012
- Programa: Construnario Versión 1.9
- Fecha de los precios: 17/06/2014
- Divisa: EUR

**UV24H** Conjunto LG Techo H-Inverter monofásico, modelo UV24H, de 7.000 W en frío y 7.700 W en calor, A/A+
Conjunto de LG, modelo UV24H, tipo techo bomba de calor High inverter monofásico. Ud. Interior: UV24H.NK1. Ud. Exterior: UU24WH.U41. EER/COP: 3.61/4.01 SEER/SCOP: 5.31/4.01 (A/A+). Con refrigerante R-410A, de 7,0 kW de potencia frigorífica nominal y 7,7 kW de potencia calorífica nominal. Consumo nominal en frío, 1.940 W, y en calor 1.920 W. Caudal de aire máximo unidad interior, 1.284 m3/h. Caudal de aire máximo unidad exterior, 3.480 m3/h. Dimensiones unidad interior: 220x1.350x650 mm; unidad exterior, 834x950x330 mm. Peso, 35 kg unidad interior y 63 Kg unidad exterior. Nivel sonoro ud. interior de 45/44/41 dBA a 1.5 m y ud. exterior 47/50 dBA a 1 m. Protección oro anticorrosión en la unidad exterior. Control por dos sensores, cambio y arranque automático. Líneas frigoríficas de 3/8" para líquido y 5/8" para gas. Distancias de interconexión de 50 m de longitud total y 30 m de desnivel. Incluye control remoto inalambrico.
