# Aqualine RO ALFA 240 ECO: 8.000–10.000 L/día

- Propiedad del archivo: CONSTRUNARIO
- Formato: FIEBDC-3/2012
- Programa: Construnario Versión 3.51
- Fecha de los precios: 31/05/2013
- Divisa: EUR

**5113010003ECO** u Aqualine RO ALFA 240 ECO: 8.000–10.000 L/día
- Membranas: 4040 / Número: 2. - Producción: 8-10 m3/día. - Modelo bomba: Fluid o Tech 0,64 kW. Características estándar: - Contenedores de membrana en FRP. - Membranas de arrollamiento en espiral, diámetro 4”. - Bomba de paleta (modelo Fluid o Tech para ALFA-140/240). - Bomba centrífuga vertical en acero inoxidable AISI 304 (modelo Gfoss-ksb para 140/240/340/440/540/640). - Montado en bancada en acero inoxidable AISI 304. - Filtros de cartuchos 5µ. - Electro-válvula de entrada. - Accesorios de alta presión en acero inoxidable AISI 304. - Accesorios de baja presión en U-PVC PN 20. - Válvulas de asiento para ajuste salida bomba y rechazo. - Presostatos de mínima y máxima. - Caudalímetros salida permeado y rechazo. - Caudalímetro línea de recirculación (disponible para ALFA 340/440/540/640). - Manómetros de glicerina. - Conductivímetro salida permeado (0-2.000 µS/cm). - Sistema auto-flushing. - Interruptor On-Off. - Panel de control con protección IP56 y con alarma de fallo e indicadores de posición: válvula de entrada, baja presión, alta presión de la bomba, alta presión, válvula Flushing, tanque lleno, bomba dosificadora, nivel bajo de producto químico, entrada de alimentación eléctrica. - Alimentación eléctrica: 220 V / 50 Hz/1F (ALFA 140/240). - Alimentación eléctrica: 380 V/50 Hz/3FF.
