# Conjunto LG Techo Inverter monofásico, modelo UV36, de 9.500 W en frío y 10.500 W en calor, A/A

- Propiedad del archivo: CONSTRUNARIO
- Formato: FIEBDC-3/2012
- Programa: Construnario Versión 1.9
- Fecha de los precios: 17/06/2014
- Divisa: EUR

**UV36** Conjunto LG Techo Inverter monofásico, modelo UV36, de 9.500 W en frío y 10.500 W en calor, A/A
Conjunto de LG, modelo UV36, tipo techo bomba de calor Inverter monofásico. Ud. Interior: UV36.NK2. Ud. Exterior: UU36W.UO2. EER/COP: 3.42/3.41 SEER/SCOP: 5.11/3,81 (A/A). Con refrigerante R-410A, de 9,5 kW de potencia frigorífica nominal y 10,5 kW de potencia calorífica nominal. Consumo nominal en frío, 2.780 W, y en calor 3.080 W. Caudal de aire máximo unidad interior, 1.284 m3/h. Caudal de aire máximo unidad exterior, 2.700X2 m3/h. Dimensiones unidad interior: 220x1.350x650 mm; unidad exterior, 1.170x950x330 mm. Peso, 34.1 kg unidad interior y 81 Kg unidad exterior. Nivel sonoro ud. interior de 45/44/41 dBA a 1.5 m y ud. exterior 53/54 dBA a 1 m. Protección oro anticorrosión en la unidad exterior. Control por dos sensores, cambio y arranque automático. Líneas frigoríficas de 3/8" para líquido y 5/8" para gas. Distancias de interconexión de 50 m de longitud total y 30 m de desnivel. Incluye control remoto inalambrico.
