# Conjunto LG Techo Inverter monofásico, modelo UV48, de 13.300 W en frío y 15.300 W en calor, B/B

- Propiedad del archivo: CONSTRUNARIO
- Formato: FIEBDC-3/2012
- Programa: Construnario Versión 1.9
- Fecha de los precios: 17/06/2014
- Divisa: EUR

**UV48** Conjunto LG Techo Inverter monofásico, modelo UV48, de 13.300 W en frío y 15.300 W en calor, B/B
Conjunto de LG, modelo UV60 tipo techo bomba de calor Inverter monofásico. Ud. Interior: UV48.NL2. Ud. Exterior: UU48W.U32. EER/COP: 3.11/3.41 (B/B). Con refrigerante R-410A, de 13,3 kW de potencia frigorífica nominal y 15,3 kW de potencia calorífica nominal. Consumo nominal en frío, 4.280 W, y en calor 4.490 W. Caudal de aire máximo unidad interior, 1.800 m3/h. Caudal de aire máximo unidad exterior, 3.300X2 m3/h. Dimensiones unidad interior: 220x1.750x650 mm; unidad exterior, 1.380x950x330 mm. Peso, 42.5 kg unidad interior y 96 Kg unidad exterior. Nivel sonoro ud. interior de 47/46/44 dBA a 1.5 m y ud. exterior 52/54 dBA a 1 m. Protección oro anticorrosión en la unidad exterior. Control por dos sensores, cambio y arranque automático. Líneas frigoríficas de 3/8" para líquido y 5/8" para gas. Distancias de interconexión de 75 m de longitud total y 30 m de desnivel. Incluye control remoto inalambrico.
