# Conjunto LG Techo Inverter monofásico, modelo UV60, de 14.400 W en frío y 16.800 W en calor, D/D

- Propiedad del archivo: CONSTRUNARIO
- Formato: FIEBDC-3/2012
- Programa: Construnario Versión 1.9
- Fecha de los precios: 17/06/2014
- Divisa: EUR

**UV60** Conjunto LG Techo Inverter monofásico, modelo UV60, de 14.400 W en frío y 16.800 W en calor, D/D
Conjunto de LG, modelo UV60 tipo techo bomba de calor Inverter monofásico. Ud. Interior: UV60.NL2. Ud. Exterior: UU60W.U32. EER/COP: 2.75/3.10 (D/D). Con refrigerante R-410A, de 14,4 kW de potencia frigorífica nominal y 16,8 kW de potencia calorífica nominal. Consumo nominal en frío, 5.240 W, y en calor 5.420 W. Caudal de aire máximo unidad interior, 1.890 m3/h. Caudal de aire máximo unidad exterior, 3.300X2 m3/h. Dimensiones unidad interior: 220x1.750x650 mm; unidad exterior, 1.380x950x330 mm. Peso, 42.5 kg unidad interior y 92 Kg unidad exterior. Nivel sonoro ud. interior de 48/47/45 dBA a 1.5 m y ud. exterior 52/54 dBA a 1 m. Protección oro anticorrosión en la unidad exterior. Control por dos sensores, cambio y arranque automático. Líneas frigoríficas de 3/8" para líquido y 5/8" para gas. Distancias de interconexión de 75 m de longitud total y 30 m de desnivel. Incluye control remoto inalambrico.
