# Conjunto LG Techo Inverter trifásico, modelo UV43, de 12.500 W en frío y 13.600 W en calor, B/B

- Propiedad del archivo: CONSTRUNARIO
- Formato: FIEBDC-3/2012
- Programa: Construnario Versión 1.9
- Fecha de los precios: 17/06/2014
- Divisa: EUR

**UV43** Conjunto LG Techo Inverter trifásico, modelo UV43, de 12.500 W en frío y 13.600 W en calor, B/B
Conjunto de LG, modelo UV43, tipo techo bomba de calor Inverter trifásico. Ud. Interior: UV42.NL2. Ud. Exterior: UU43W.U32. EER/COP: 3.21/3.7 (B/B). Con refrigerante R-410A, de 12,5 kW de potencia frigorífica nominal y 13,6 kW de potencia calorífica nominal. Consumo nominal en frío, 3.890 W, y en calor 3.680 W. Caudal de aire máximo unidad interior, 1.716 m3/h. Caudal de aire máximo unidad exterior, 3.300X2 m3/h. Dimensiones unidad interior: 220x1.750x650 mm; unidad exterior, 1.380x950x330 mm. Peso, 42.5 kg unidad interior y 96 Kg unidad exterior. Nivel sonoro ud. interior de 46/44/43 dBA a 1.5 m y ud. exterior 52/54 dBA a 1 m. Protección oro anticorrosión en la unidad exterior. Control por dos sensores, cambio y arranque automático. Líneas frigoríficas de 3/8" para líquido y 5/8" para gas. Distancias de interconexión de 75 m de longitud total y 30 m de desnivel. Incluye control remoto inalambrico.
