# Conjunto LG Consola Inverter monofásico, modelo CQ12, de 3.500 W en frío y 4.000 W en calor, A/A

- Propiedad del archivo: CONSTRUNARIO
- Formato: FIEBDC-3/2012
- Programa: Construnario Versión 1.9
- Fecha de los precios: 17/06/2014
- Divisa: EUR

**CQ12** Conjunto LG Consola Inverter monofásico, modelo CQ12, de 3.500 W en frío y 4.000 W en calor, A/A
Conjunto de LG, modelo CQ12, tipo Consola bomba de calor inverter monofásico. Ud. Interior: CQ12.NA0. Ud. Exterior: UU12W.ULD. EER/COP: 3.30/3.70 SEER/SCOP: 5.31/3.81 (A/A). Con refrigerante R-410A, de 3,5 kW de potencia frigorífica nominal y 4,0 kW de potencia calorífica nominal. Consumo nominal en frío, 1.060 W, y en calor 1.080 W. Caudal de aire máximo unidad interior, 540 m3/h. Caudal de aire máximo unidad exterior, 3.000 m3/h. Dimensiones unidad interior, 600x700x210mm, unidad exterior, 540x770x245 mm. Peso 14 kg unidad interior y 32 Kg unidad exterior. Nivel sonoro ud. interior de 39/32/27 dBA a 1.5m y ud. exterior 47/48 dBA a 1 m. Protección oro anticorrosión en la unidad exterior. Control por dos sensores, cambio y arranque automático. Líneas frigoríficas de 1/4" para líquido y 3/8" para gas. Distancias de interconexión de 15 m de longitud total y 10 m de desnivel. Incluye control remoto inalambrico.
