# Conjunto LG Consola Inverter monofásico, modelo CQ18, de 4.600 W en frío y 4.800 W en calor, B/A

- Propiedad del archivo: CONSTRUNARIO
- Formato: FIEBDC-3/2012
- Programa: Construnario Versión 1.9
- Fecha de los precios: 17/06/2014
- Divisa: EUR

**CQ18** Conjunto LG Consola Inverter monofásico, modelo CQ18, de 4.600 W en frío y 4.800 W en calor, B/A
Conjunto de LG, modelo CQ18, tipo Consola bomba de calor inverter monofásico. Ud. Interior: CQ18.NA0. Ud. Exterior: UU18W.UE2. EER/COP: 3.09/3.43 SEER/SCOP: 4.71/3.51(B/A). Con refrigerante R-410A, de 4,6 kW de potencia frigorífica nominal y 4,8 kW de potencia calorífica nominal. Consumo nominal en frío, 1.490 W, y en calor 1.400 W. Caudal de aire máximo unidad interior, 606 m3/h. Caudal de aire máximo unidad exterior, 3.000 m3/h. Dimensiones unidad interior, 600x700x210mm, unidad exterior, 655x870x320 mm. Peso, 14 kg unidad interior y 46 Kg unidad exterior. Nivel sonoro ud. interior de 44/39/35 dBA a 1.5m y ud. exterior 48/51 dBA a 1 m. Protección oro anticorrosión en la unidad exterior. Control por dos sensores, cambio y arranque automático. Líneas frigoríficas de 1/4" para líquido y 1/2" para gas. Distancias de interconexión de 40 m de longitud total y 30 m de desnivel. Incluye control remoto inalambrico.
