# Conjunto LG Suelo vertical Inverter Trifásico, modelo UP48.NT2, de 13.4 KW en frío y 15.5 KW en calor (A/B)

- Propiedad del archivo: CONSTRUNARIO
- Formato: FIEBDC-3/2012
- Programa: Construnario Versión 1.9
- Fecha de los precios: 10/06/2013
- Divisa: EUR

**UP48.NT2-RR** Conjunto LG Suelo vertical Inverter Trifásico, modelo UP48.NT2, de 13.4 KW en frío y 15.5 KW en calor (A/B)
Conjunto de LG, modelo UP48, tipo Suelo vertical, bomba de calor inverter monofásico. Ud. Interior: UP48.NT2. Ud. Exterior: UU49W.U32. EER/COP: 3.21/3.45 (A/B). Con refrigerante R-410A, de 13,4 kW de potencia frigorífica nominal y 15.5 kW de potencia calorífica nominal. Consumo nominal en frío, 4.200 W, y en calor 4.500 W. Caudal de aire máximo unidad interior, 1.860 m3/h. Caudal de aire máximo unidad exterior, 3.300X2 m3/h. Dimensiones unidad interior, 1.840 x 590 x 460 mm, unidad exterior, 1.380 x 950 x 330 mm. Peso 50 kg unidad interior y 96 Kg unidad exterior. Nivel sonoro ud. interior de 52/49/45 dBA a 1.5m y ud. exterior 52/54 dBA a 1 m. Protección oro anticorrosión en la unidad exterior. Control por dos sensores, cambio y arranque automático. Líneas frigoríficas de 3/8" para líquido y 5/8" para gas. Distancias de interconexión de 75 m de longitud total y 30 m de desnivel. Incluye control remoto inalambrico.
