# Derivación para 4 unidades interiores de igual potencia en sistemas Synchro LG, modelo PMUB1111A

- Propiedad del archivo: CONSTRUNARIO
- Formato: FIEBDC-3/2012
- Programa: Construnario Versión 1.9
- Fecha de los precios: 10/06/2013
- Divisa: EUR

| Código | Descripción |
|---|---|
| PMUB1111A | Derivación para 4 unidades interiores de igual potencia en sistemas Synchro LG, modelo PMUB1111A |
