# Derivación para 2 unidades interiores de igual potencia en sistemas Synchro LG, modelo PMUB11A

- Propiedad del archivo: CONSTRUNARIO
- Formato: FIEBDC-3/2012
- Programa: Construnario Versión 1.9
- Fecha de los precios: 10/06/2013
- Divisa: EUR

**PMUB11A** Derivación para 2 unidades interiores de igual potencia en sistemas Synchro LG, modelo PMUB11A
Derivación para 2 unidades interiores de igual potencia en sistemas Synchro LG, modelo PMUB111A.
