# Unidad exterior LG Multi V Mini monofásico, modelo ARUN60GS2A, de 15.5 KW en frío y 18 KW en calor

- Propiedad del archivo: CONSTRUNARIO
- Formato: FIEBDC-3/2012
- Programa: Construnario Versión 1.9
- Fecha de los precios: 10/06/2013
- Divisa: EUR

**ARUN60GS2A** Unidad exterior LG Multi V Mini monofásico, modelo ARUN60GS2A, de 15.5 KW en frío y 18 KW en calor
Unidad exterior para sistema Multi V Mini monofásica de volumen de refrigerante variable, marca LG, modelo ARUN60GS2A, bomba de calor, con refrigerante R-410A, de capacidad frigorífica nominal 15,5 kW y capacidad calorífica nominal 18 kW. Conectable a 9 unidades interiores, consta de 1 compresor Scroll inverter. Dimensiones, 1.380 x 950 x 330 mm; peso 106 Kg; límites de funcionamiento en refrigeración de -5 ºC a 48 ºC TBS, y en calefacción de -20 ºC a 16 ºC TBH. Caudal de aire máximo ventiladores axiales, 6.600 m3/h. Presión sonora, medida a 1 m de distancia de la unidad, 52 dB(A). Batería con protección oro anticorrosión.
