# Unidad exterior LG Multi V Space, modelo ARUN60LL2, de 16 KW en frío y 18 KW en calor. Descarga a izquierdas

- Propiedad del archivo: CONSTRUNARIO
- Formato: FIEBDC-3/2012
- Programa: Construnario Versión 1.9
- Fecha de los precios: 10/06/2013
- Divisa: EUR

**ARUN60LL2** Unidad exterior LG Multi V Space, modelo ARUN60LL2, de 16 KW en frío y 18 KW en calor. Descarga a izquierdas
Unidad exterior para sistema Multi V Space (descarga a izquierdas) de volumen de refrigerante variable, marca LG, modelo ARUN60LL2,bomba de calor, con refrigerante R-410A, de capacidad frigorífica nominal 16 kW y capacidad calorífica nominal 18 kW. Conectable a 9 unidades interiores, consta de 1 compresor Scroll Inverter. Dimensiones, 1.790 x 750 x 650 mm; peso 200 Kg; límites de funcionamiento en refrigeración de -5 ºC a 43 ºC TBS, y en calefacción de -20 ºC a 16 ºC TBH. Caudal de aire máximo ventiladores centrífugos, 6.000 m3/h. Presión sonora, medida a 1 m de distancia de la unidad, 49 dB(A). Batería con protección oro anticorrosión.
