# Unidad exterior LG Multi V IV Bomba de calor, modelo ARUN80LTE4, de 22,4 KW en frío y 25,2 KW en calor

- Propiedad del archivo: CONSTRUNARIO
- Formato: FIEBDC-3/2012
- Programa: Construnario Versión 1.9
- Fecha de los precios: 17/10/2013
- Divisa: EUR

**ARUN80LTE4** Unidad exterior LG Multi V IV Bomba de calor, modelo ARUN80LTE4, de 22,4 KW en frío y 25,2 KW en calor
Unidad exterior para sistema Multi V IV Bomba de Calor de volumen de refrigerante variable, marca LG, modelo ARUN80LT3, con refrigerante R-410A, de capacidad frigorífica nominal 22,4 kW y capacidad calorífica nominal 25,2 kW. Conectable a 13 (20) unidades interiores. Dimensiones, 920 x 1.680 x 760 mm; peso 190 Kg; límites de funcionamiento en refrigeración de -5 ºC a 43 ºC TBS, y en calefacción de -20 ºC a 16 ºC TBH. Caudal de aire máximo ventiladores axiales, 10.800 m3/h. Presión sonora, medida a 1 m de distancia de la unidad, 57 dB(A). Batería con protección oro anticorrosión.
