# Unidad exterior LG Multi V IV Bomba de calor, modelo ARUN240LTE4, de 67,2 KW en frío y 75,6 KW en calor

- Propiedad del archivo: CONSTRUNARIO
- Formato: FIEBDC-3/2012
- Programa: Construnario Versión 1.9
- Fecha de los precios: 21/10/2013
- Divisa: EUR

**ARUN240LTE4** Unidad exterior LG Multi V IV Bomba de calor, modelo ARUN240LTE4, de 67,2 KW en frío y 75,6 KW en calor
Unidad exterior para sistema MULTI V IV Bomba de Calor de volumen de refrigerante variable, marca LG, modelo ARUN240LTE4 (ARUN120LTE4+ARUN120LTE4), con refrigerante R-410A, de capacidad frigorífica nominal 67,2 kW y capacidad calorífica nominal 75,6 kW. Conectable a 39 (48) unidades interiores. Dimensiones, (920 x 1.680 x 760)x2 mm; peso 208 + 208 Kg; límites de funcionamiento en refrigeración de -10 ºC a 43 ºC TBS, y en calefacción de -25 ºC a 18 ºC TBH. Caudal de aire máximo ventiladores axiales, 12.600x2 m3/h. Presión sonora, medida a 1 m de distancia de la unidad, 62 dB(A). Batería con protección oro anticorrosión.
