# Unidad exterior LG Multi V IV Bomba de calor, modelo ARUN340LTE4, de 95,2 KW en frío y 107,1 KW en calor

- Propiedad del archivo: CONSTRUNARIO
- Formato: FIEBDC-3/2012
- Programa: Construnario Versión 1.9
- Fecha de los precios: 21/10/2013
- Divisa: EUR

**ARUN340LTE4** Unidad exterior LG Multi V IV Bomba de calor, modelo ARUN340LTE4, de 95,2 KW en frío y 107,1 KW en calor
Unidad exterior para sistema MULTI V IV Bomba de Calor de volumen de refrigerante variable, marca LG, modelo ARUN340LTE4 (ARUN140LTE4+ARUN200LTE4), con refrigerante R-410A, de capacidad frigorífica nominal 95,2 kW y capacidad calorífica nominal 107,1 kW. Conectable a 55 (64) unidades interiores. Dimensiones, (1.240 x 1.680 x 760)x2 mm; peso 280 + 245 Kg; límites de funcionamiento en refrigeración de -10 ºC a 43 ºC TBS, y en calefacción de -25 ºC a 18 ºC TBH. Caudal de aire máximo ventiladores axiales, 17.400x2 m3/h. Presión sonora, medida a 1 m de distancia de la unidad, 62,3 dB(A). Batería con protección oro anticorrosión.
