# Unidad exterior LG Multi V IV Bomba de calor, modelo ARUN420LTE4, de 117,6 KW en frío y 132,3 KW en calor

- Propiedad del archivo: CONSTRUNARIO
- Formato: FIEBDC-3/2012
- Programa: Construnario Versión 1.9
- Fecha de los precios: 21/10/2013
- Divisa: EUR

**ARUN420LTE4** Unidad exterior LG Multi V IV Bomba de calor, modelo ARUN420LTE4, de 117,6 KW en frío y 132,3 KW en calor
Unidad exterior para sistema MULTI V IV Bomba de Calor de volumen de refrigerante variable, marca LG, modelo ARUN420LTE4 (ARUN100LTE4 + ARUN140LTE4 + ARUN180LTE4), con refrigerante R-410A, de capacidad frigorífica nominal 117,6 kW y capacidad calorífica nominal 132,3 kW. Conectable a 64 unidades interiores. Dimensiones, (1.240 x 1.680 x 760)x2 + (920 x 1.680 x 760) mm; peso 280 + 245 + 208 Kg; límites de funcionamiento en refrigeración de -10 ºC a 43 ºC TBS, y en calefacción de -25 ºC a 18 ºC TBH. Caudal de aire máximo ventiladores axiales, 15.000x2 + 12.600 m3/h. Presión sonora, medida a 1 m de distancia de la unidad, 63,9 dB(A). Batería con protección oro anticorrosión.
