# Unidad exterior LG Multi V IV Bomba de calor, modelo ARUN460LTE4, de 128,8 KW en frío y 144,9 KW en calor

- Propiedad del archivo: CONSTRUNARIO
- Formato: FIEBDC-3/2012
- Programa: Construnario Versión 1.9
- Fecha de los precios: 21/10/2013
- Divisa: EUR

**ARUN460LTE4** Unidad exterior LG Multi V IV Bomba de calor, modelo ARUN460LTE4, de 128,8 KW en frío y 144,9 KW en calor
Unidad exterior para sistema MULTI V IV Bomba de Calor de volumen de refrigerante variable, marca LG, modelo ARUN460LTE4 (ARUN100LTE4 + ARUN160LTE4 + ARUN200LTE4), con refrigerante R-410A, de capacidad frigorífica nominal 128,8 kW y capacidad calorífica nominal 144,9 kW. Conectable a 64 unidades interiores. Dimensiones, (1.240 x 1.680 x 760)x2 + (920 x 1.680 x 760= mm; peso 280 + 245 + 208 Kg; límites de funcionamiento en refrigeración de -10 ºC a 43 ºC TBS, y en calefacción de -25 ºC a 18 ºC TBH. Caudal de aire máximo ventiladores axiales, 17.400 x 2 + 12.600 m3/h. Presión sonora, medida a 1 m de distancia de la unidad, 63,9 dB(A). Batería con protección oro anticorrosión.
