# Doble interruptor serie Berker S.1. Blanco polar, mate

- Propiedad del archivo: CONSTRUNARIO
- Formato: FIEBDC-3/2012
- Programa: Construnario VersiĆ³n 2.11
- Fecha de los precios: 25/05/2015
- Divisa: EUR
- Código: hager-sistem (18/04/2017)

**C1005HAG-1201063** Doble interruptor serie Berker S.1. Blanco polar, mate (25/11/2013)

| Código | Ud | Descripción | Rendimiento |
|---|---|---|---|
| 3035 | u | Doble interruptor on/off 10AX, 250V (material) | 1.000 |
| 1623 19 09 | u | Tecla doble. Blanco polar, mate. Series Berker S.1, B.3, B.7 (material) | 1.000 |
| 1011 99 09 | u | Marcos blanco polar. 1 elemento, mate. Serie Berker S.1 (material) | 1.000 |

## Recursos

**1623 19 09** u Tecla doble. Blanco polar, mate. Series Berker S.1, B.3, B.7
- Embalaje: 10 unidades x caja.

**1011 99 09** u Marcos blanco polar. 1 elemento, mate. Serie Berker S.1
- Montaje vertical y horizontal. - Embalaje: 10 unidades x caja.
