# Toma teléfono cat. 3 serie Berker S.1. Blanco polar, mate

- Propiedad del archivo: CONSTRUNARIO
- Formato: FIEBDC-3/2012
- Programa: Construnario Versión 2.11
- Fecha de los precios: 25/05/2015
- Divisa: EUR
- Código: hager-sistem (18/04/2017)

**C1005HAG-1201103** Toma teléfono cat. 3 serie Berker S.1. Blanco polar, mate (25/11/2013)

| Código | Ud | Descripción | Rendimiento |
|---|---|---|---|
| 4538 | u | Toma telefónica UAE simple 8 cables (material) | 1.000 |
| 1407 19 09 | u | Tapa central para toma teléfono / red. Blanco polar, mate. Series Berker S.1, B.3, B.7 (material) | 1.000 |
| 1011 99 09 | u | Marcos blanco polar. 1 elemento, mate. Serie Berker S.1 (material) | 1.000 |

## Recursos

**1407 19 09** u Tapa central para toma teléfono / red. Blanco polar, mate. Series Berker S.1, B.3, B.7
- Embalaje: 10 unidades x caja.

**1011 99 09** u Marcos blanco polar. 1 elemento, mate. Serie Berker S.1
- Montaje vertical y horizontal. - Embalaje: 10 unidades x caja.
