# Unidad exterior LG Multi V IV Recuperacion de calor, modelo ARUB160LTE4, de 44,8 KW en frío y 50,4 KW en calor

- Propiedad del archivo: CONSTRUNARIO
- Formato: FIEBDC-3/2012
- Programa: Construnario Versión 1.9
- Fecha de los precios: 22/10/2013
- Divisa: EUR

**ARUB160LTE4** Unidad exterior LG Multi V IV Recuperacion de calor, modelo ARUB160LTE4, de 44,8 KW en frío y 50,4 KW en calor
Unidad exterior para sistema MULTI V IV Recuperación de Calor de volumen de refrigerante variable, marca LG, modelo ARUB160LTE4, con refrigerante R-410A, de capacidad frigorífica nominal 44,8 kW y capacidad calorífica nominal 50,4 kW. Conectable a 26 (40) unidades interiores. Dimensiones, 1.240 x 1.680 x 760 mm; peso 245 Kg; límites de funcionamiento en refrigeración de -10 ºC a 43 ºC TBS, y en calefacción de -25 ºC a 18 ºC TBH. Caudal de aire máximo ventiladores axiales, 17.400 m3/h. Presión sonora, medida a 1 m de distancia de la unidad, 59 dB(A). Batería con protección oro anticorrosión.
